# Alte Schule Oberroßla - Sanierung und Umbau zu Dorfgemeinsch
Angebotsaufforderung (GAEB DA XML 3.3, DA83)
Projekt: GAEB 90
Währung: EUR
Auftraggeber: Stadtverwaltung Apolda, 0
Erstellt mit: GAEB Toolbox V3.3 G90 R20220512/ GXML Toolbox V3.3 R20220512, GAEB 90 Import, 25.08.2026

## 1 Deckblatt
Vorhaben:

  "Alte Schule" in Oberroßla- Sanierung und Umbau zum
Dorfgemeinschaftshaus

  Herressener Weg 22 in 99510 Apolda

  Leistungsbeschreibung

........................................................................
............................................
 Bauherr:

 [Bild]

Stadt Apolda
Markt 1
99510 Apolda

........................................................................
..............................................

## 2 Allgemeine Angaben zur Baumaßnahme
Teilsanierung und Umbau zum Dorfgemeinschaftshaus

Der Gebäudekomplex, bestehend aus der denkmalgeschützten Schule, den
Zwischenbau und der Turhalle, ist ein unverzichtbarer Ort der
Kommunikation, er bildet den Mittelpunkt des dörflichen Lebens. Mit der
bedarfsgerechten Umgestaltung und Sanierung zu einen multifunktionalen
Dorfgemeinschaftszentrum wird die ortsbildprägende Bausubstanz erhalten
und langfristig nutzbar gemacht.
Der Komplex, bestehend aus drei untereinander verbunden Teilen, soll zu
einem neuen Gemeindezentrum für alle Generationen umgebaut werden. Auch
das charakteristische, denkmalgeschützte Wandgemälde auf der Nordseite
soll erhalten bleiben.
Die Elektro,- Heizungs- und Sanitärinstallationen werden komplett
erneuert. Die Beheizung des Gebäudes erfolgt mit einer Wärmepumpe. Die
Fenster, Türen, die Fassade und die Dächer werden
ebenfalls erneuert.
Es wird ein barrierefreier Zugang mittels Podest im neuen
Eingangsbereich geschaffen.

Gebäudeteil Schule/ Hauptgebäude
Im Erdgeschoss der  Alten Schule  soll ein Gemeindebüro mit angrenzender
Küche entstehen, welches zusätzlich als Veranstaltungsraum für Senioren
genutzt werden kann. Zudem werden neue Sanitäranlagen entstehen, ebenso
ein Behinderten WC.
Das 1. Obergeschoss wird zu einem Jugendclub mit angrenzender Küche
umgebaut. Vorhandene Wände werden größtmöglich entfernt für eine offene
Raumgestaltung. Wie auch im Erdgeschoss
werden neue Sanitäranlagen eingebaut. Der zweite Rettungsweg ist über
ein Notausstiegsfenster zum Hof gesichert.
Das 2. Obergeschoss, ein Mansardengeschoss (Spitzboden) bleibt in seiner
Form erhalten und wird nicht für die Nutzung ausgebaut. Die Dämmung des
Daches erfolgt entsprechend der aktuellen Energieeinsparverordnung. Die
Dachdeckung erfolgt mit naturroten Tonziegeln.

Gebäudeteil Zwischenbau
Im eingeschossigen Zwischenbau entsteht ein großzügiger Raum mit ca. 110
m² Fläche, welcher durch eine Faltwand getrennt werden kann. Hier können
in der  Heimatstube  bzw. im  Vereinsraum  Veranstaltungen für Groß und
Klein stattfinden. Im Eingangsbereich befindet sich eine Garderobe.
Der bisherige Sanitärtrakt inklusive Umkleiden wird komplett saniert und
vergrößert, ebenso der Geräteraum für die angrenzende Turnhalle.

Gebäudeteil Turnhalle
Die Turnhalle bleibt mit seiner gesamten äußeren Struktur und Kubatur
erhalten und wird durch notwendige Fluchtwege und neue Türen ergänzt.
Die Turnhalle wird dann zukünftig als Mehrzweckhalle
für verschiedene Vereine nutzbar sein.

Kegelbahn
Die Kegelbahn bleibt unverändert.

Heizhaus
Das alte Heizhaus wird abgerissen.

## 3 Allgemeine Ausführungsbedingungen
Zu- und Abfahrt zur Baustelle:
Die Baustelle befindet sich im Herressener Weg 22 in Apolda Ortsteil
Oberroßla. Über die Zufahrt von dem Herressener Weg gelangt man auf den
Innenhof der ehemaligen Schule. Die Zufahrt hat eine Breite von ca. 4,5
m und dient als Rettungsweg und Feuerwehrzufahrt. Im Innenhof stehen
begrenzt Lagerflächen zur Verfügung.
Durch die Bauarbeiten an der Bundesstraße 87 zwischen Oberroßla und
Umpferstedt ist im Zeitraum von April bis Oktober 2026 mit Sperrungen
und Umleitungen zu rechnen.

Nachbargebäude:
Das Gebäude der Kegelbahn auf demselben Grundstück ist nicht Teil der
Baumaßnahme. Der Zugang zur Kegelbahn ist während der Bauzeit
freizuhalten.
Im Nordwesten befindet sich in direkter Nachbarschaft ein
Gewerbegrundstück und im Südosten schließt ein Wohngebiet an das
Baugrundstück an.

Sanitäre Einrichtungen:
Die sanitären Einrichtungen für die Baustellenbesetzung werden für die
Bauzeit im Innenhof errichtet.

Bauschutt und Baureinigung:
Das Entsorgen von Abfall und die Beseitigung von Verunreinigungen sind
gemäß VOB/C DIN 18299 Pkt. 4.1.11 und 4.1.12 Nebenleistungen des
Auftragnehmers. Die Baustelle ist täglich von Baustellenmüll zu
beräumen.
Wird vom Auftragnehmer trotz Aufforderung diese Nebenleistung nicht oder
unzureichend erbracht, so werden die Leistungen bauseits ausgeführt und
die Kosten bei den Verursachern in Abzug gebracht.

Lagerflächen:
Lagerflächen stehen nur eingeschränkt zur Verfügung. Ein langfristiges
seitliches Lagern von Material und Aushub ist nicht möglich. Es ist
erforderlich, Material kontinuierlich zu liefern bzw. abzufahren.

Baustellenordnung:
Es gilt die Baustellenordnung, die jedem Baustellenbeteiligten zur
Kenntnis gegeben wird und entsprechend zu beachten ist.
Auf der Baustelle muss je AN mindestens 1 Vorarbeiter/ Polier permanent
anwesend sein, der fliesend Deutsch in Wort und Schrift beherrscht.

Schutz von Versorgungsleitungen:
Vor Beginn jeglicher Grabarbeiten hat der Auftragnehmer selbstständig
Planauskünfte bei den Versorgungsträgern von Strom, Gas, Wasser, Telekom
und Straßenbeleuchtung beim Kommunalen Service einzuholen.

## 4 Angaben zum Bauvorhaben
Baugrundstück

Herressener Weg 22, 99510 Apolda OT Oberroßla
Gemarkung Oberroßla, Flur 2, Flurstück 308 und 309/1

Das Baugrundstück befindet sich in Ortskernlage.
Die Zufahrt auf das Grundstück ist mit Fahrzeugen bis 12 t zGG möglich.
Die Rangier- und Lagerflächen auf dem Hof sind eingeschränkt.
Lagerflächen außerhalb des Hofes stehen nicht zur Verfügung. Die
wassergebundene Decke und die gepflasterten Wegstreifen sind vor
Beschädigungen zu schützen. Parkflächen stehen für ein Fahrzeug je
Gewerk zur Verfügung.
Aufgrund der Wohngebietslage sind keine Arbeiten vor 7:00 Uhr und nach
20:00 Uhr gestattet.

Projektbeteiligte

Auftraggeber:
Stadt Apolda
Markt 1, 99510 Apolda
Stadtverwaltung Apolda
Fachbereich Stadtplanung und Bauwesen
Abteilung Zentrale Gebäudeverwaltung
Am Schloß 1
99510 Apolda
E-Mail : fb3.bau@apolda.de

Architekt:
Martin Dittmann
Apoldaer Straße 7 Tel. 036425 893960
99510 Kapellendorf Fax 036425 893941
post@dittmann-architekt.de Mobil 0176 65367216

## 5 Besondere Vertragsbedingungen
Hinweise zu Planübergaben:
Nach Auftragserteilung erfolgt eine Planübergabe der vom Auftraggeber
(AG) zur Verfügung gestellten Werk- und Detailpläne ausschließlich in
digitaler Form (Dateiformat nach Absprache). Der Ausdruck von
Papierexemplaren in der vom Auftragnehmer (AN) benötigten Anzahl ist
Sache des Auftragnehmers und ist in die Einheitspreise einzukalkulieren.
In die Einheitspreise sind hierbei mind. 5 Planungstände bzw.
Indizierungen einzukalkulieren. Papierexemplare der Werk- und
Detailpläne können dem Auftragnehmer gegen Gebühr erstellt werden.

Hinweise zu Angebotsabgabe:
Änderungen und/ oder Ergänzungen am LV führen zum Ausschluss des
Angebotes.

Hinweise zu Arbeitsvorbereitung:
Sind vor Arbeitsbeginn Werk- und Konstruktionszeichnungen 1:20 bis 1:1
auf Grundlage der Werkpläne des Architekten gemäß eigener Position zu
erstellen, so müssen diese min. 4 Wochen vor Ausführung zur Freigabe
vorgelegt werden. Diese Freigabe genehmigt nur die Konstruktion. Für die
eingetragenen Maße ist der Auftragnehmer allein verantwortlich.
Die Zeichnungsfreigabe durch die AG-Seite entbindet den AN nicht von
seiner vollen und ausschließlichen Verantwortung und Haftung für die
Richtigkeit und vertragsgerechte Ausführung seiner Leistung gemäß LV in
allen Einzelheiten.
Es ist Pflicht des AN die Planung rechtzeitig zur Prüfung (min. 4 Wochen
vor Ausführung) und Freigabe vorzulegen, sodass daraus keine
Terminverzögerungen im Bauablauf eintreten.

Soweit in der Leistungsbeschreibung auf Technische Spezifikationen, z.
B. nationale Normen, mit denen Europäische Normen umgesetzt werden,
europäisch technische Bewertungen, gemeinsame technische
Spezifikationen, Internationale Normen, Bezug genommen wird, werden auch
ohne den ausdrücklichen Zusatz:  oder gleichwertig" immer gleichwertige
Technische Spezifikationen akzeptiert.

## 6 Zusätzliche technische Vertragsbedingungen
Es gelten die Regelungen der VOB Teil B.
Bei Widersprüchen im Vertrag hat die Leistungsbeschreibung Vorrang vor
Plänen.
Der Zustand der Straßen und Geländeoberflächen im Bereich der Zuwege und
der Baustelle ist vor Beginn der Arbeiten durch den AN zu dokumentieren
(Baunebenleistung). Die Dokumentation ist in Form von Fotos vorzuhalten
und auf Nachfrage dem AG zu überlassen.
Zeichnungen und Berechnungen, die der AN zu beschaffen hat, sind dem AG
4 Wochen vor Ausführung in digitaler Form zur Prüfung zu übergeben. Der
AG hat eine Woche Zeit zur Prüfung. Bei ausbleibender Prüfung erfolgt
automatisch die Freigabe. Freigabevermerke sind in die Planung
einzuarbeiten.

Grundlagen für diese Leistungsbeschreibung sind das öffentliche
Baurecht, die Thüringer Bauordnung (ThürBO), DGUV-Vorschriften,
DGUV-Regeln und die Allgemein anerkannten Regeln der Technik.

Die Baustelleneinrichtung für die eigenen Leistungen ist in die EPs
einzukalkulieren.

## 7 Besondere Hinweise zu Baustelleneinrichtung
Die Baustelle ist für sämtliche in der Leistungsbeschreibung
aufgeführten Leistungen einzurichten und zu räumen. Die hierfür
entstehenden Kosten sind in den Einheitspreis der Folgepositionen
einzukalkulieren.
Anschluss für Baustrom wird durch den AG gestellt. Die Kosten für den
Verbrauch trägt der AG.
Anschluss für Wasser wird durch den AG gestellt. Die Kosten für den
Verbrauch trägt der AG.
Der AN hat die behördliche Abstimmung der Baustelleneinrichtung mit der
Stadt und den Versorgungsunternehmen abzustimmen und hierfür entstehende
Kosten in den Einheitspreis der
Folgeposition einzukalkulieren.

## 8 Besondere Hinweise zu Stundenlohnarbeiten
Mit den Stundenlohnsätzen sind sämtliche Aufwendungen wie z.B. die Lohn-
und Gehaltskosten (Tariflöhne, einschl. etwaiger Lohnzulagen,
Lohnzuschläge und vermögenswirksamer Leistungen), die Lohn- und
Gehaltsnebenkosten ( z.B. Auslösungen, Wegegelder,
Wegzeitenentschädigungen, Fahrkostenerstattungen), die
Sozialkassenbeiträge, ggf. die Winterbauumlagen, die Gemeinkostenanteile
sowie der Gewinn, jedoch ohne Umsatzsteuer, abgegolten.
In die Verrechnungssätze sind die Lohn- und Gehaltskosten für die An-
und Abfahrtszeiten einzurechnen. Sie werden nicht gesondert vergütet.
In den Stundenlohnzetteln sind nur auf der Baustelle anfallende Stunden
anzugeben, nicht aber die Wegzeiten. Vom Auftraggeber zu vertretende und
anerkannte Warte- und Arbeitsunterbrechungszeiten werden wie
Stundenlohnarbeiten vergütet.

Die Kosten für den Einsatz von Kleingeräten, Maschinen, Werkzeugen oder
sonstigen Geräten bis 400 EUR Anschaffungswert (netto), sowie die Kosten
für den Einsatz von Gerüsten, deren Arbeitsbühnen bis zu 2,00 m über
Gelände oder Fußboden liegen, sind in die Verrechnungssätze
einzurechnen. Sie werden nicht gesondert vergütet.

Stundenlohnzettel müssen eindeutig erkennen lassen:
Vor- und Zuname, Beruf, Lohngruppe laut angebotenem
Stundenverrechnungssatz, Arbeitsleistung nach Zeit, Ort und Dauer,
Verbrauch an Baustoffen, Benutzung von Maschinen mit genauer
Leistungsangabe nach Zeit, Ort und Dauer.

## 1 Planungsunterlagen
Zeichnungen:
- Plan Nr. 5000_Lageplan
- Plan Nr. 5110_Grundriss EG
- Plan Nr. 5120_Grundriss OG
- Plan Nr. 5130_Grundriss DG
- Plan Nr. 5150_Grundriss Keller
- Plan Nr. 5210_Schnitt A-A
- Plan Nr. 5220_Schnitt B-B
- Plan Nr. 5230_Schnitt C-C

Bilder:
- Fassadenansichten

Gutachten:
- Bodengutachten

## 2 Ausführungsfristen
Ausführungszeitraum für die gesamte Baumaßnahme: 3. Quartal 2026 bis 4.
Quartal 2027

Die Arbeiten sind ohne Unterbrechung auszuführen.

## 3 Ausführungsbedingungen Abbruch-/ Rohbauarbeiten
1. Vertragsgrunglagen
- VOB/B: Es gelten die Allgemeinen Vertragsbedingungen für die
Ausführung von Bauleistungen (VOB/B) in der zum Zeitpunkt des
Vertragsabschlusses gültigen Fassung.
- VOB/C: Es gelten die Allgemeinen Technischen Vertragsbedingungen für
Bauleistungen (ATV) der VOB/C, insbesondere DIN 18300 (Erdarbeiten), DIN
18306 (Entwässerungskanalarbeiten), DIN 18330 (Maurerarbeiten), DIN
18331 (Betonarbeiten), DIN 18334 (Zimmerer- und Holzbauarbeiten), DIN
18336 (Abdichtungsarbeiten), DIN 18353 (Estricharbeiten), DIN 18459
(Abbruch- und Rückbauarbeiten).
- Fachregeln: Sämtliche Leistungen sind nach den anerkannten Regeln der
Technik, insbesondere:
  - Normenreihe für Erdarbeiten DIN EN 16907
  - für Entwässerungskanalarbeiten: DIN EN 1610, DIN 1986-100 / DIN EN
752 und das DWA-Regelwerk
  - für Maurerarbeiten: DIN EN 1996 (Eurocode 6), DIN 1053, DIN 18153 /
DIN 20000
  - für Betonbauarbeiten: DIN EN 206 / DIN 1045-2, DIN 1045-3
  - die Fachregeln des Zimmerhandwerks
  - für Abdichtungsarbeiten: DIN 18531, DIN 18533, DIN 18534
  - für Estricharbeiten: DIN 18560.
- Normen: Die zum Zeitpunkt der Ausführung gültige EnEV/GEG
(Gebäudeenergiegesetz) ist einzuhalten.

2. Leistungsbeschreibung und Nebenleistungen
- Die Preise sind als Einheitspreise zu verstehen und beinhalten die
fachgerechte Ausführung, Lieferung, Montage, sämtliche Nebenleistungen
sowie die benötigten Befestigungsmittel.
- Die Prüfung der Untergründe durch den Auftragnehmer hat vor Beginn der
beiten unaufgefordert zu erfolgen.
- eigene Baustelleneinrichtung, Entsorgung, Baustellensicherung sind,
sofern nicht explizit ausgepreist, in den Leistungspositionen enthalten.

3. Material und Ausführung
- Es dürfen nur Materialien verwendet werden, die den entsprechenden
DIN-Normen entsprechen.
- Die Abdichtungsbaustoffe müssen mindestens der Anwendungsklasse 2
entsprechen.
- Farb- und Materialmuster sind dem Bauherrn/der Bauleitung vor Einbau
zur Freigabe vorzulegen.

4. Sicherheit und Umweltschutz
- Die Einhaltung der Unfallverhütungsvorschriften (BG-Bau) liegt in der
Verantwortung des Auftragnehmers.
- Arbeiten sind so auszuführen, dass die Baukonstruktion vor Nässe
geschützt ist (Regendichtigkeit während der Bauzeit).

5. Abnahme
- Die Abnahme erfolgt nach VOB. Die Baustelle ist vor der Abnahme
gründlich zu reinigen.

## Abbruch, Rohbau, Grundleitungen
Datum: 14.08.2026

### Titel 1 Abbrucharbeiten

**1.1 Innenwand abbrechen, Mauerwerk 11,5 cm**
Innenwand aus verputztem Mauerwerk, ohne
Schadstoffbelastung, Zuordnung RC 1 (nach EBV),
abbrechen.
Leistung inkl. Transport und Entsorgungskosten. Die
Entsorgung sämtlicher Abfälle hat unter Erfüllung der
abfallrechtlichen Deklarations-, Nachweis- und
Dokumentationspflicht zu erfolgen.
Mauerwerk: 11,5 cm, mit beidseitigem Putz
Abfallschlüssel nach AVV: 170107 Gemische aus Beton,
Ziegel, Fliesen und Keramik
Ausführung: Erdgeschoss Zwischenbau
Menge: 90,000 m2

**1.2 Verbundestrich abbrechen, bis 80 mm**
Verbundestrich als Zementestrich, ohne
Schadstoffbelastung, abbrechen. Zuordnung gem.
Ersatzbaustoffverordnung 2023, gemischter Bauschutt
Klasse RC-1 nach EBV 2023. Leistung inkl. Transport und
Entsorgungskosten. Die Entsorgung sämticher Abfälle hat
unter Erfüllung der abfallrechtlichen Deklarations-,
Nachweis- und Dokumentationspflicht zu erfolgen.
Ausführung: Erdgeschoss Hauptgebäude und Zwischenbau
Abfallschlüssel nach AVV: 170101 Beton
Estrichdicke: ca. 80 mm
Menge: 20,000 m2

**1.3 Bodenabdichtung entfernen, Bitumen, einlagig**
Bodenabdichtung aus Bitumenbahnen, einlagig, mechanisch
lösen und entsorgen. Der Abfall ist nicht gefährlich,
nicht schadstoffbelastet. Leistung inkl. Entfernung
haftungsmindernder Bestandteile und Schichten, einschl.
Reinigung der Bodenfläche.
Untergrund: Sohlplatte Beton
Abfallschlüssel nach AVV: 170302 Bitumengemische
Menge: 20,000 m2

**1.4 Bodenplatte abbrechen, Beton**
Bodenplatte aus Beton, unbewehrt, ohne
Schadstoffbelastung, abbrechen und entsorgen. Zuordnung
gem. Ersatzbaustoffverordnung 2023, gemischter
Bauschutt Klasse RC-1 nach EBV 2023. Leistung inkl.
Transport und Entsorgungskosten. Die Entsorgung
sämtlicher Abfälle hat unter Erfüllung der
abfallrechtlichen Deklarations-, Nachweis- und
Dokumentationspflicht zu erfolgen.
Ausführung: Erdgeschoss Hauptgebäude und Zwischenbau
Abfallschlüssel nach AVV: 170101 Beton
Bauteildicke: ca. 120 mm
Menge: 3,000 m3

**1.5 Holzständerwand abbrechen**
Holzständerwand mit Beplankung aus Holzwerkstoffen,
ohne Schadstoffbelastung, abbrechen.
Leistung inkl. Transport und Entsorgungskosten.
Die Entsorgung sämtlicher Abfälle hat unter Erfüllung
der abfallrechtlichen Deklarations-, Nachweis- und
Dokumentationspflicht zu erfolgen.
Wanddicke: 6-12 cm
Altholzkategorie: AII
Abfallschlüssel nach AVV: 170201 Holz
Ausführung: Erdgeschoss Zwischenbau
Menge: 20,000 m2

**1.6 Innentür, Holz, einflüglig, entfernen**
Innentür mit Türfutter, ohne Schadstoffbelastung,
ausbauen. Leistung inkl. Transport und
Entsorgungskosten. Die Entsorgung sämtlicher Abfälle
hat unter Erfüllung der abfallrechtlichen
Deklarations-, Nachweis- und Dokumentationspflicht zu
erfolgen.
Material: Holz, Vollholz / Röhrenspan
Abfallschlüssel nach AVV: 170201
Altholzkategorie: A Il
Wanddicke: 15-30cm
Größe: bis 2,00 m2
Menge: 12,000 St

**1.7 Innentür, Holz, einflüglig, für Wiedereinbau ausbauen**
Innentür mit Türfutter (ca. 40 cm Tiefe), ohne
Schadstoffbelastung, für Wiedereinbau ausbauen und
lagern. Leistung inkl. Transport zum Verwahrungsort im
Dachgeschoss.
Material: Holz, Vollholz
Wanddicke: 40 cm
Größe: bis 2,00 m2
Menge: 1,000 St

**1.8 Fenster ausbauen, Holz, bis 1,5 m2**
Fenster aus Holz mit Flügel und Fensterrahmen ausbauen
und anfallenden Bauschutt entsorgen.
Größe: bis 1,5 m2
Menge: 3,000 St

**1.9 Fenster ausbauen, Kunststoff, bis 2 m2**
Fenster ausbauen, Kunststoff, bis 2 m2
Fenster aus Kunststoff mit Flügel, Rahmen, innerer und
äußerer Fensterbank ausbauen und anfallenden Bauschutt
entsorgen.
Größe: bis 2 m2
Menge: 4,000 St

**1.10 Witterungsschutz, Fensteröffnung**
Öffnungen in Fassade behelfsmäßig schließen, als
Witterungsschutz, mittels Holzunterkonstruktion mit
PE-Folienbespannung.
Die Konstruktion ist auf Anweisung der Bauleitung kurz
vor Einbau der Fassaden-/Fensterelemente wieder zu
demontieren und zu entsorgen.
Foliendicke: 0,5 mm
Vorhaltedauer: 24 Wochen
Menge: 15,000 m2

**1.11 Holzfußboden entfernen, Bodenbretter und Lagerhölzer**
Fußbodenbretter auf Lagerhölzer inkl. Sockelleisten,
ohne Schadstoffbelastung, abbrechen. Leistung inkl.
Transport und Entsorgungskosten. Die Entsorgung
sämtlicher Abfälle hat unter Erfüllung der
abfallrechtlichen Deklarations-, Nachweis- und
Dokumentationspflicht zu erfolgen.
Belagsdicke: ca. 24 mm
Befestigungsart: genagelt
Altholzkategorie: A Il
Abfallschlüssel nach AVV: 170201 Holz
Ausführung: EG Hauptgebäude und Zwischenbau
Menge: 250,000 m2

**1.12 Sockelleiste entfernen**
Sockelleiste/Sockelprofil entfernen und anfallenden
Bauschutt entsorgen.
Sockelleiste: Holz
Befestigung: genagelt
Menge: 50,000 m

**1.13 Bodenbelag verklebt, entfernen, PVC/ Textilbelag**
Bodenbelag, verklebt, einschl. Sockelleiste entfernen
und anfallenden Bauschutt entsorgen. Der Untergrund ist
von Kleberresten zu reinigen und zur Aufnahme von neuem
Bodenbelag vorzubereiten.
Belag: PVC/ Textilbelag/ Holzbelag
Untergrund: Holzdielen
Art der Untergrundvorbereitung: Rückstände entfernen
Menge: 350,000 m2

**1.14 Bodenbelag verschraubt, entfernen, Holzbelag**
Bodenbelag, verschraubt, einschl. Sockelleiste
entfernen und anfallenden Bauschutt entsorgen. Der
Untergrund ist von Kleberresten zu reinigen und zur
Aufnahme von neuem Bodenbelag vorzubereiten.
Belag: Holzbelag/ Holzwerkstoff
Untergrund: Holzdielen
Art der Untergrundvorbereitung: Rückstände entfernen
Menge: 120,000 m2

**1.15 Bodenfliesen entfernen, Mörtelbett**
Bodenfliesen in Mörtelbett ausbauen und Bauschutt
entsorgen.
Fliesengröße: 15x15 cm bis 30x30 cm
Mörtelbett: 2-3 cm
Dicke: bis 5 cm
Ausbauort: EG/ OG Hauptgebäude und EG Zwischenbau
Menge: 60,000 m2

**1.16 Bodenfliesen/Estrich entfernen**
Bodenfliesen einschl. Zement-Estrich sowie Trenn- bzw.
Abdichtungsschichten bis zur Rohdecke entfernen und
Bauschutt entsorgen.
Dicke: bis 10 cm
Ausbauort: EG Hauptgebäude
Menge: 10,000 m2

**1.17 Bodenfliesen/Estrich/Rohdecke entfernen**
Bodenfliesen einschl. Zement-Estrich und Rohdecke sowie
Trenn- bzw. Abdichtungsschichten bis zum Erdreich
entfernen und Bauschutt getrennt entsorgen.
Dicke: bis 24 cm
Ausbauort: EG Zwischenbau
Menge: 30,000 m2

**1.18 Sockelfliesen entfernen**
Sockelfliesen, keramisch, einschl. Mörtelbett entfernen
und Bauschutt entsorgen.
Abmessung: bxh 20x10 cm
Ausbauort:  EG/ OG Hauptgebäude und EG Zwischenbau
Menge: 100,000 m

**1.19 Wandfliesen entfernen. Dickbett**
Wandfliesen im Dickbett entfernen und Bauschutt
entsorgen.
Fliesengröße: 15x15cm
Dicke: bis 2,5 cm
Ausbauort: EG/ OG Hauptgebäude und EG Zwischenbau
Menge: 120,000 m2

**1.20 Wandfliesen entfernen, geklebt**
Wandfliesen, geklebt, ausbauen und Bauschutt entsorgen.
Fliesengröße: 60x30 cm
Dicke: bis 1 cm
Ausbauort: EG Zwischenbau
Menge: 20,000 m2

**1.22 Unterdecke abbrechen, Holzwerkstoff**
Unterdecke aus beschichteten Holzwerkstoffplatten auf
Holzlattung einschl. Unterkonstruktion aus Holzlatten
abbrechen und anfallenden Bauschutt getrennt entsorgen.
Der Abfall ist nicht gefährlich, nicht
schadstoffbelastet.
Deckenaufbau: Spanplatte ca. 20mm, UK Lattung 3/5 cm
Befestigungsart: genagelt/ geschraubt
Altholzkategorie: A Il
Abfallschlüssel nach AVV: 170201 Holz
Ausbauort: EG Zwischenbau
Menge: 270,000 m2

**1.23 Dachdämmung entfernen, KMF**
Dämmung aus Mineralwolleplatten mit künstlichen
Mineralfasern (KMF), nach Vorgaben der TRGS 521, auf
Deckenverkleidung ausbauen. Die Mineralwolle in
Plastiksäcken sammeln und lagern. Transport und
Entsorgungskosten in separater Position.
Dämmmaterial: Mineralwolle
Abfallschlüssel nach AVV: 170603 Dämmstoff
Dämmdicke: bis 120 mm
Ausführung: im Innenraum
Ausbauort: EG Zwischenbau
Menge: 270,000 m2

**1.24 Bodendämmung entfernen, KMF**
Dämmung aus Mineralwolleplatten mit künstlichen
Mineralfasern (KMF), nach Vorgaben der TRGS 521,
zwischen Holzbalken auf Bodenplatte ausbauen. Die
Mineralwolle in Plastiksäcken sammeln und lagern.
Transport und Entsorgungskosten in separater Position.
Dämmmaterial: Mineralwolle
Abfallschlüssel nach AVV: 170603 Dämmstoff
Dämmdicke: bis 100 mm
Ausführung: im Innenraum
Ausbauort: EG Zwischenbau
Menge: 160,000 m2

**1.25 Verkofferung abbrechen**
Verkofferung von Rohrleitungen einschl.
Unterkonstruktion abbrechen und anfallenden Bauschutt
der Unterkonstruktion (Altholz AI/ AII) getrennt
entsorgen. Der Abfall ist nicht gefährlich, nicht
schadstoffbelastet.
Entsorgung Gipsbaustoffe in separater Position.
Beplankung: ca. 2cm aus Gipsplatte/ Spanplatte
Untergrund: Mauerwerk
Abmessungen: bis 30x30 cm
Ausbauort: EG/ OG Hauptgebäude und EG Zwischenbau
Menge: 25,000 m2

**1.26 Installationsvorwand abbrechen**
Vorsatzschale/ Montagewand aus Metallständerprofilen,
einseitig/zweiseitig mit Gipsplatten beplankt,
abbrechen und anfallenden Bauschutt der
Unterkonstruktion getrennt entsorgen. Der Abfall ist
nicht gefährlich, nicht schadstoffbelastet.
Entsorgung Gipsbaustoffe in separater Position.
Wandaufbau: Metallständerwerk
Beplankung: Gipskartonplatten
Wandhöhen: ca. 1,2 m
Ausbauort: EG Zwischenbau
Menge: 20,000 m2

**1.29 Anbauteile ausbauen, Holz/ Holzwerkstoff**
Demontieren und Entsorgen von längsorientierten
Anbauteilen wie Stoßleisten, Gardinenleisten, etc.
Ausbauort: EG/ OG Hauptgebäude und EG Zwischenbau
Menge: 100,000 m

**1.30 Wandverkleidungen abbauen, Holz/ Holzwerkstoff**
Abbauen und entsorgen von Wandverkleidungen aus Holz
und Holzwerkstoffen
Ausbauort: EG/ OG Hauptgebäude und EG Zwischenbau
Menge: 70,000 m2

**1.31 Tapete beschichtet, einlagig, entfernen**
Beschichtete Tapete, einlagig, einschl. anhaftender
Kleberrückstände entfernen und entsorgen.
Bauteil: Wand
Raumhöhe: bis 3,5 m
Beschichtung: Dispersionsfarbe
Menge: 700,000 m2

**1.32 Tapete beschichtet, mehrlagig, entfernen**
Tapete beschichtet, mehrlagig, einschl. anhaftender
Kleberrückstände entfernen und entsorgen.
Bauteil: Wand
Raumhöhe: bis 3,5 m
Beschichtung: Dispersionsfarbe
Menge: 750,000 m2

**1.33 Vordach abbrechen, leichte Stahlkonstruktion, transparente Wellplatten 70 m2**
Vordach aus leichter Stahlkonstruktion einschl. Deckung
aus transparenten Wellplatten, Wandbefestigungen,
Stützen und Dachrinne abbauen und entsorgen.
Aufmaß nach überdachter Fläche.
Ausbauort: außen vor Zwischenbau/ Kegelbahn, Hofseite
Menge: 70,000 m2

**1.34 Stundensatz, Facharbeiter/-in Abbrucharbeiten**
Stundenlohnarbeiten für Vorarbeiter/-in,
Gesellin/Geselle, Facharbeiter/-in und Gleichgestellte,
sowie ähnliche Fachkräfte. Der Verrechnungssatz für die
jeweilige Arbeitskraft umfasst sämtliche Aufwendungen
wie Lohn- und Gehaltskosten, lohn- und gehaltsgebundene
Kosten, Lohn- und Gehaltsnebenkosten, Gemeinkosten,
Wagnis und Gewinn. Leistung nach besonderer Anordnung
der Bauüberwachung. Anmeldung und Nachweis gem. VOB/B.
Menge: 20,000 h

**1.35 Stundensatz, Helfer/-in Abbrucharbeiten**
Stundenlohnarbeiten für Arbeitnehmer ohne
Facharbeiterqualifikation (Helfer,
Hilfsarbeiter/-innen, Ungelernte, Angelernte). Der
Verrechnungssatz für die jeweilige Arbeitskraft umfasst
sämtliche Aufwendungen wie Lohn- und Gehaltskosten,
lohn- und gehaltsgebundene Kosten, Lohn- und
Gehaltsnebenkosten, Gemeinkosten, Wagnis und Gewinn.
Leistung nach besonderer Anordnung der Bauüberwachung.
Anmeldung und Nachweis gem. VOB/B.
Menge: 20,000 h

### Titel 2 Entsorgung Schadstoffe

**2.1 Entsorgung, 170802, Gipsbaustoffe**
Entsorgung von Bau- und Abbruchabfällen, gefährlich,
schadstoffbelastet, laden, mit Lkw des AN zur
Verwertungsanlage transportieren und entsorgen. Die
Entsorgungsgebühren werden vom AN übernommen.
Die Abrechnung erfolgt ausschließlich auf Basis
vorgelegter Wiegebelege bzw. Entsorgungsnachweise
(Begleitscheine) und dazugehöriger Wiegebelege im
Original.
Baumaterial: Gipsbauplatten
Schadstoff: Sulfat
Abfallschlüssel (AVV): 170802 Baustoffe auf Gipsbasis
Menge: 2,000 t

**2.2 Entsorgung, 170603, KMF**
Entsorgung von Bau- und Abbruchabfällen, gefährlich,
schadstoffbelastet, laden, mit Lkw des AN zur
Verwertungsanlage transportieren und entsorgen. Die
Entsorgungsgebühren werden vom AN übernommen.
Die Abrechnung erfolgt ausschließlich auf Basis
vorgelegter Wiegebelege bzw. Entsorgungsnachweise
(Begleitscheine) und dazugehöriger Wiegebelege im
Original.
Baumaterial: Mineralfaserdämmung, TRGS 521
Schadstoffe: nach Analyse
Abfallschlüssel (AVV): 170603 Dämmstoff
Menge: 2,000 t

**2.3 Entsorgung, 170605, Asbestzement**
Entsorgung von Bau- und Abbruchabfällen, gefährlich,
schadstoffbelastet, laden, mit Lkw des AN zur
Verwertungsanlage transportieren und entsorgen. Die
Entsorgungsgebühren werden vom AN übernommen.
Die Abrechnung erfolgt ausschließlich auf Basis
vorgelegter Wiegebelege bzw. Entsorgungsnachweise
(Begleitscheine) und dazugehöriger Wiegebelege im
Original.
Baumaterial: Faserzementplatten, staubdicht verpackt
Abfallschlüssel (AVV): 170605* Baustoff, asbesthaltig
Entsorgungsnachweis: Elektronisches
Abfallnachweisverfahren (eANV)
Menge: 1,000 t

**2.4 Entsorgung, 170301 Kohlenteerhaltige Bitumengemische**
Bau- und Abbruchabfälle, kohlenteerhaltige
Bitumengemische, gefährlicher Abfall, staubdicht
verpackt, auf Baustelle lagernd, laden, mit Lkw des AN
zur Verwertungsanlage transportieren und entsorgen. Die
Entsorgungsgebühren werden vom AN übernommen.
Die Abrechnung erfolgt ausschließlich auf Basis
vorgelegter Wiegebelege bzw. Entsorgungsnachweise
(Begleitscheine) und dazugehöriger Wiegebelege im
Original.
Abfallschlüssel: nach AVV 170301 kohlenteerhaltige
Bitumengemische
Menge: 1,000 t

**2.5 Entsorgung, Altholz A III**
Entsorgung von Bau- und Abbruchabtällen, Holz, Glas und
Kunststoff, gefährlich, schadstoffbelastet,
Abfallschlüssel nach AW (Abfallverzeichnisverordnung),
auf Baustelle lagernd, laden, mit Lkw des AN zur
Verwertungsanlage transportieren und entsorgen. Die
Entsorgungsgebühren werden vom AN übernommen. Die
Abrechnung erfolgt ausschließlich auf Basis vorgelegter
Wiegebelege bzw. Entsorgungsnachweise (Begleitscheine)
und dazugehöriger Wiegebelege im Original.
Altholzkategorie: AlII
Abtallschlüssel (AVV): 170201 Bau-/Abbruchabfall Holz
Menge: 1,000 t

### Titel 3 Rohbauarbeiten

**3.1 Deckendurchbruch, Stahlbeton, herstellen 20x20, 25 cm**
Deckendurchbruch in Stahlbetondecke nachträglich
herstellen und Bauschutt entsorgen.
Deckendicke: bis 25 cm
Größe: bis 20 x 20 cm
Ausführungsort: Kellerdecke
Menge: 4,000 St

**3.2 Deckendurchbruch, Stahlbeton, schließen 20x20, 25 cm**
Deckendurchbruch in Stahlbetondecke nach
Leitungsverlegung mit Beton schließen. Leistung
einschl. der erforderlichen Schalung und Angleichen der
Oberflächen und Ränder.
Deckendicke: bis 25 cm
Größe: bis 20 x 20 cm
Ausführungsort: Kellerdecke
Menge: 4,000 St

**3.3 Deckenöffnung, Stahlbeton, herstellen, Breite 30 cm, 20 cm**
Deckenöffnung in Stahlbetondecke nachträglich
herstellen und Bauschutt entsorgen.
Deckendicke: bis 20 cm
Breite: bis 30 cm
Ausführungsort: Boden EG Hauptgebäude/ Zwischenbau
Menge: 5,000 St

**3.4 Deckendurchbruch, Stahlbeton, schließen, Breite 30 cm, 20 cm**
Deckendurchbruch in Stahlbetondecke nach
Leitungsverlegung mit Beton schließen. Leistung
einschl. der erforderlichen Schalung und Angleichen der
Oberflächen und Ränder.
Deckendicke: bis 20 cm
Breite: bis 30 cm
Ausführungsort: Boden EG Hauptgebäude/ Zwischenbau
Menge: 5,000 St

**3.5 Sauberkeitsschicht, Ortbeton, unbewehrt, 5-8 cm**
Unbewehrte Sauberkeitsschicht aus Ortbeton, unter GOK,
Unterbeton, ohne Anforderung an Frostsicherheit,
Tiefengründungen, Vertiefungen etc.
Festigkeitsklasse: C8/10
Expositionsklasse: XO
Feuchtigkeitsklasse: WF
Zuschlagstoff: natürliche Gesteinskörnung
Ausführungsort: EG Hauptgebäude, EG Zwischenbau
Menge: 10,000 m3

**3.6 Bodenplatte, Stahlbeton C20/25, nicht lastabtragend, bis 20 cm**
Bodenplatte bewehrt (Rissbreitenbegrenzung), Ortbeton,
nicht lastabtragend, ohne Frost, schwacher chem.
Angriff; im Innenraum zwischen Innenwänden.
Festigkeitsklasse: C20/25
Expositionsklasse: XC1/XA1
Feuchtigkeitsklasse: W0
Zuschlagstoff: natürliche Gesteinskörnung
Plattendicke: 16 cm
Untergrund: waagrecht
Oberfläche: waagrecht
Ausführungsort: EG Zwischenbau, Keller
Menge: 5,000 m3

**3.7 Fundament, Ortbeton, unbewehrt**
Unbewehrtes Fundament aus Ortbeton, unter GOK,
frostsicher, als Streifenfundament für Wärmepumpe im
Außenbereich, Schalung in gesonderter Position.
Festigkeitsklasse: C8/10
Expositionsklasse: XO
Feuchtigkeitsklasse: WF
Zuschlagstoff: natürliche Gesteinskörnung
Ausführungsort: Außenbereich
Menge: 1,000 m3

**3.8 Schalung, Fundament, rau**
Schalung, rau, für Einzel- und Streifenfundamente,
Fundamentplatten und sonstige Abschalungen im
Gründungsbereich, Ausführung nach Wahl des AN.
Bauteil: Fundament/Schachtwand
Gewählte Schalung: nach Wahl AN
Menge: 5,000 m2

**3.9 Betonstahlmatten, B500A/B500B**
Bewehrung aus Betonstahlmatten zur
Rissbreitenbegrenzung, in unterschiedlichen
Mattenabmessungen, einschl. Zwischenlagerung auf der
Baustelle, Zuschnitt nach Schneideskizzen und Schneiden
von Aussparungen.
Bauteil: Bodenplatte
Betonstahl: B500A / B500B
Lieferform: Lagermatte
Menge: 1,000 t

**3.10 Fensteröffnung herstellen, Fensteranschlag, bis 40cm, 2,5 m x 1,4 m**
Fensteröffnung im Ziegelaußenmauerwerk mit dreiseitigem
Fensteranschlag herstellen, Bauschutt entsorgen.
Leistung einschl. Einschneiden des vorhandenen
Wandputzes vor Abbruch.
Größe: 2,5m x 1,4 m
Wanddicke: bis 40 cm
Abstützung: Drehstützen/ Schrägstützen
Ausführungsort: Außenwand EG Hauptgebäude, Hofseite
Menge: 1,000 St

**3.11 Fensterpfosten, Ziegel 20/40 cm, 1,4 m, tragend**
Außenwand als Mauerwerk aus Ziegelmauerwerk mit
zweiseitigem Fensteranschlag für Putzauftrag mit
Mörtel.
Abmessung: 20/40 cm
Höhe: 1,4 m
Stein: Mauerziegel
Format: NF
Einbauort: Außenwand EG Hauptgebäude, Hofseite
Arbeitshöhe: ca. 2,0 m (außen)
Menge: 2,000 St

**3.12 Vermauerte Fensteröffnung öffnen, bis 40 cm, 2,5 m x 1,4 m**
Auslagerung abbrechen, Fensteröffnung im
Ziegelaußenmauerwerk mit dreiseitigem Fensteranschlag,
Bauschutt entsorgen. Leistung einschl. Einschneiden des
vorhandenen Wandputzes vor Abbruch.
Größe: 2,5m x 1,4 m
Wanddicke: bis 40 cm
Abstützung: Sturz/ Bogen vorhanden
Ausführungsort: Außenwand EG Hauptgebäude, Hofseite
Menge: 1,000 St

**3.13 Türöffnung in bestehende Fensteröffnung ausbrechen, Mauerwerk bis 40cm**
Türöffnung in bestehende Fensteröffnung in Wänden aus
Ziegelmauerwerk, beidseitig geputzt, ausbrechen und
Bauschutt entsorgen. Leistung einschl. Einschneiden des
vorhandenen Wandputzes vor Abbruch.
Durchbruchsgröße: bis 2,5 m2
Wanddicke: bis 40 cm
Abstützung: Sturz vorhanden
Ausführungsort: Außenwand EG Zwischenbau
Menge: 1,000 m2

**3.14 Türöffnung ausbrechen, Mauerwerk bis 20 cm**
Türöffnung in Wänden aus Ziegelmauerwerk, beidseitig
geputzt, ausbrechen und Bauschutt entsorgen. Leistung
einschl.
Einschneiden des vorhandenen Wandputzes vor Abbruch.
Durchbruchsgröße: bis 2,5 m2
Wanddicke: bis 20 cm
Abstützung: Drehstützen/ Schrägstützen
Ausführungsort: Innenwand EG/ OG Hauptgebäude, EG
Zwischenbau
Menge: 10,000 m2

**3.15 Türöffnung ausbrechen, Mauerwerk bis 40cm**
Türöffnung in Wänden aus Ziegelmauerwerk, beidseitig
geputzt, ausbrechen und Bauschutt entsorgen. Leistung
einschl.
Einschneiden des vorhandenen Wandputzes vor Abbruch.
Durchbruchsgröße: bis 2,5 m2
Wanddicke: bis 40 cm
Abstützung: Drehstützen/ Schrägstützen
Ausführungsort: Innenwand EG/ OG Hauptgebäude
Menge: 4,000 m2

**3.16 Wandöffnung herstellen, Dicke 40 cm, 1,5 m x 2,2 m**
Wandöffnung im Mauerwerk nachträglich herstellen und
Bauschutt entsorgen. Vorhandenen Putz vorher durch
Einschneiden trennen.
Druckfestigkeitsklasse: Mauerziegel bis 12 N/mm2
Wanddicke: bis 40 cm
Abstützung: Drehstützen/ Schrägstützen
Öffnungsmaße: 1,5 m x 2,2 m
Ausführungsort: OG Hauptgebäude
Menge: 2,000 St

**3.17 Wandöffnung herstellen, Dicke 40 cm, 2,5 m x 2,2 m**
Wandöffnung im Mauerwerk nachträglich herstellen und
Bauschutt entsorgen. Vorhandenen Putz vorher durch
Einschneiden trennen.
Druckfestigkeitsklasse: Mauerziegel bis 12 N/mm2
Wanddicke: bis 40 cm
Abstützung: Drehstützen/ Schrägstützen
Öffnungsmaße: 1,5 m x 2,2 m
Ausführungsort: EG Zwischenbau
Menge: 1,000 St

**3.18 Öffnung überdecken, Ziegelsturz, 15 cm**
Öffnung in Ziegelmauerwerk mit Ziegelflachsturz
überdecken
Sturzquerschnitt: Dicke 115 mm, Höhe 71 mm
Wanddicke: 15 cm
Lichte Öffnungsweite: bis 90cm
Ausführungsort: OG Hauptgebäude, EG Zwischenbau
Menge: 5,000 St

**3.19 Öffnung überdecken, Ziegelsturz, 40 cm**
Öffnung in Ziegelmauerwerk mit Ziegelflachstürzen
überdecken, 2 Stürze nebeneinander
Sturzquerschnitt: Dicke 175 mm, Höhe 71 mm
Wanddicke: bis 40 cm
Lichte Öffnungsweite: bis 90cm
Ausführungsort: EG/OG Hauptgebäude
Menge: 2,000 St

**3.20 Öffnung überdecken, Ziegelsturz, 40 cm**
Öffnung in Ziegelmauerwerk mit Ziegelflachstürzen
überdecken, 2 Stürze nebeneinander
Sturzquerschnitt: Dicke 175 mm, Höhe 113 mm
Wanddicke: bis 40 cm
Lichte Öffnungsweite: 250 cm
Ausführungsort: Außenwand EG Hauptgebäude, Hofseite
Menge: 1,000 m2

**3.21 Öffnung überdecken, Stahlträger HEA 180**
Sturz aus Stahlträger, über Öffnung in Mauerwerkswand,
2 Träger nebeneinander, gem. Statik.
Wanddicke: 40 cm
Sturzquerschnitt: HEA 180
Lichte Öffnungsweite: 1,5 m
Trägerlänge: 2000 mm (2x)
Ausführungsort: EG Zwischenbau
Menge: 2,000 St

**3.22 Öffnung überdecken, Stahlträger HEA 180**
Sturz aus Stahlträger, über Öffnung in Mauerwerkswand,
2 Träger nebeneinander, gem. Statik.
Wanddicke: 40 cm
Sturzquerschnitt: HEA 180
Lichte Öffnungsweite: 2,5 m
Trägerlänge: 3000 mm (2x)
Ausführungsort: OG Hauptgebäude
Menge: 1,000 St

**3.23 Fensteröffnung teilw. schließen, AW bis 30 cm, Treppenhaus**
Fensteröffnung mit Mauerziegeln verkleinern, inkl.
Verzahnung mit dem vorhandenen Mauerwerk.
Steinart: Mauerziegel/ HLZ
Größe: bis 1,0 m2
Wanddicke: bis 30 cm
Ausführungsort: Treppenhaus Hauptgebäude
Menge: 1,000 m2

**3.24 Fensteröffnung teilw. schließen, AW bis 30 cm, Turnhalle**
Fensteröffnung mit Mauerziegeln verkleinern, inkl.
Verzahnung mit dem vorhandenen Mauerwerk, einschl.
Arbeitsgerüst
Arbeitshöhe: ca. 3,5 m
Steinart: Mauerziegel/ HLZ
Größe: bis 1,0 m2
Wanddicke: bis 30 cm
Ausführungsort: Turnhalle
Menge: 4,000 m2

**3.25 Türöffnung schließen, IW bis 15 cm**
Türöffnung in Innenwand mit Hochlochziegeln schließen,
inkl. Verzahnung mit dem vorhandenen Mauerwerk.
Steinart: Hochlochziegel
Größe: bis 1,00 x 2,10 m
Wanddicke: bis 15 cm
Menge: 12,000 m2

*Hinweis: 1. Hinweistext zu Normalposition 3.26*
A 1 Ausführungsbeschreibung Wanddurchbruch, Dicke 20 cm
Beschreibung für folgende Positionen
Wanddurchbruch im Mauerwerk nachträglich herstellen und
Bauschutt entsorgen. Vorhandenen Putz vorher durch
Einschneiden trennen.
Druckfestigkeitsklasse: Mauerziegel bis 12 N/mm2
Wanddicke: bis 20 cm

**3.26 Wanddurchbruch, bis 500 cm2, 20 cm**
Wie Ausführungsbeschreibung A 1
Lochquerschnitt: 100 bis 500 cm2
Menge: 5,000 St

**3.27 Wanddurchbruch, bis 1.000 cm2, 20 cm**
Wie Ausführungsbeschreibung A 1
Lochquerschnitt: 500 bis 1.000 cm2
Menge: 2,000 St

**3.28 Wanddurchbruch, bis 2.500 cm2, 20 cm**
Wie Ausführungsbeschreibung A 1
Lochquerschnitt: 1.000 bis 2.500 cm2
Menge: 1,000 St

*Hinweis: 1. Hinweistext zu Normalposition 3.29*
A 2 Ausführungsbeschreibung Wanddurchbruch, Dicke 40 cm
Beschreibung für folgende Positionen
Wanddurchbruch im Mauerwerk nachträglich herstellen und
Bauschutt entsorgen. Vorhandenen Putz vorher durch
Einschneiden trennen.
Druckfestigkeitsklasse: Mauerziegel bis 12 N/mm2
Wanddicke: bis 40 cm

**3.29 Wanddurchbruch, bis 500 cm2, 40 cm**
Wie Ausführungsbeschreibung A 2
Lochquerschnitt: 100 bis 500 cm2
Menge: 2,000 St

*Hinweis: 1. Hinweistext zu Normalposition 3.30*
A 3 Ausführungsbeschreibung Wanddurchbruch schließen,
Dicke 20cm
Beschreibung für folgende Positionen
Wanddurchbruch im Mauerwerk mit Mörtel und
Steinmaterial schließen. Flächen bündig mit dem
Mauerwerk abgleichen und Bauschutt entsorgen.
Wanddicke: bis 20 cm
Ziegelart: Mauerziegel

**3.30 Wanddurchbruch schließen, bis 500 cm2, 20 cm**
Wie Ausführungsbeschreibung A 3
Lochquerschnitt: 100 bis 500 cm2
Menge: 5,000 St

**3.31 Wanddurchbruch schließen, bis 1.000 cm2, 20 cm**
Wie Ausführungsbeschreibung A 3
Lochquerschnitt: 500 bis 1.000 cm2
Menge: 2,000 St

**3.32 Wanddurchbruch schließen, bis 2.500 cm2, 20 cm**
Wie Ausführungsbeschreibung A 3
Lochquerschnitt: 1.000 bis 2.500 cm2
Menge: 1,000 St

*Hinweis: 1. Hinweistext zu Normalposition 3.33*
A 4 Ausführungsbeschreibung Wanddurchbruch schließen,
Dicke 40 cm
Beschreibung für folgende Positionen
Wanddurchbruch im Mauerwerk mit Mörtel und
Steinmaterial schließen. Flächen bündig mit dem
Mauerwerk abgleichen und Bauschutt entsorgen.
Wanddicke: bis 40 cm
Ziegelart: Mauerziegel

**3.33 Wanddurchbruch schließen, bis 500 cm2, 40 cm**
Wie Ausführungsbeschreibung A 4
Lochquerschnitt: 100 bis 500 cm2
Menge: 2,000 St

**3.34 Kernbohrung, Stb/Mauerwerk/Naturstein, Durchmesser 140-160 mm**
Kernbohrung in
Stahlbetonbauteilen/Kellermauerwerk/Sandstein inkl.
Bauschuttentsorgung
Durchmesser: 140-160 mm
Bauteil: Kellerwand
Lage: horizontal
Dicke: 40 bis 65 cm
Ausführungsort: Keller
Menge: 11,000 St

**3.35 Kernbohrung, Stb/Mauerwerk/Naturstein, Durchmesser 200-220 mm**
Kernbohrung in
Stahlbetonbauteilen/Kellermauerwerk/Sandstein inkl.
Bauschuttentsorgung
Durchmesser: 200-220 mm
Bauteil: Kellerwand
Lage: horizontal
Dicke: 40 bis 65 cm
Ausführungsort: Keller
Menge: 3,000 St

**3.36 Kernbohrung, Stb, Durchmesser 115-130mm**
Kernbohrung in
Stahlbetonbauteilen/Kellermauerwerk/Sandstein inkl.
Bauschuttentsorgung
Durchmesser: 115-130 mm
Dicke: bis 400 mm
Menge: 3,000 St

**3.37 Kernbohrung, Stb, Durchmesser 280-300mm**
Kernbohrung in Stahlbetonbauteilen/ inkl.
Bauschuttentsorgung
Durchmesser: 280-300 mm
Bauteil: Stahlbetonrippenplatte Dach/Kellerdecke
Lage: vertikal
Dicke: 25 cm
Ausführungsort: Dach Zwischenbau, Keller
Menge: 3,000 St

**3.38 Stundensatz, Facharbeiter/-in Rohbauarbeiten**
Stundenlohnarbeiten für Facharbeiter/-in,
Spezialfacharbeiter/-in, Vorarbeiter/-in und jeweils
Gleichgestellte. Der Verrechnungssatz für die jeweilige
Arbeitskraft umfasst sämtliche Aufwendungen wie Lohn-
und Gehaltskosten, Lohn- und gehaltsgebundene Kosten,
Lohn- und Gehaltsnebenkosten.
Menge: 20,000 h

**3.39 Stundensatz, Helfer/-in Rohbauarbeiten**
Stundenlohnarbeiten für Werker/-in, Fachwerker/-in und
jeweils Gleichgestellte. Der Verrechnungssatz für die
jeweilige Arbeitskraft umfasst sämtliche Aufwendungen
wie Lohn- und Gehaltskosten, Lohn- und gehaltsgebundene
Kosten, Lohn- und Gehaltsnebenkosten.
Menge: 20,000 h

### Titel 4 Demontage HLS

#### Untertitel 4.1 Sanitär

**4.1.1 Demontage vorhandener Rohrleitungen (Stahl schwarz, Stahl verzinkt) DN 15 - DN 40**
Demontage vorhandener Rohrleitungen (Stahl schwarz,
Stahl verzinkt) DN 15 - DN 40; einschl. Halterungen
(bis 2 cm unter Putz) und Isolierung (bestehend u.a.
Kunststoffmantel, Gipsbinden, Glas- oder Steinwolle,
Papier, Teerpappe, u.a.); im Preis sind Rohreinbauten
wie Thermometer, Manometer, Fühler, KFE-Hähne, HK-
Ventile, usw. enthalten
einschl. Entsorgung
Menge: 100,000 m

**4.1.2 Demontage vorhandener Rohrleitungen Steiger+Vorwände (Fusiotherm, Mehrschichtverbundrohr**
Demontage vorhandener Rohrleitungen Steigleitungen und
in Vorwände (Fusiotherm, Mehrschichtverbundrohr
o.glw.Art)
DN 15 - DN 25; einschl. Dämmschlauch
einschl. Entsorgung
Menge: 40,000 m

**4.1.3 Demontage vorhandener Rohrleitungen (SW, Kunststoff) DN 32 - DN 100**
Demontage vorhandener Rohrleitungen (SW, Kunststoff) DN
32 - DN 100; einschl. Halterungen (bis 2 cm unter
Putz), Dämmung; im Preis sind Rohreinbauten wie
Reinigungsöffnungen, usw. enthalten einschl. Entsorgung
Menge: 65,000 m

**4.1.4 Demontage und Entsorgung Sanitäreinrichtungen komplett: - WT o. Ausguss-Anlage**
Demontage und Entsorgung Sanitäreinrichtungen komplett:
- Waschbecken- o. Ausguss-Anlage (Wandarmatur aP,
Geruchsverschluss, Spiegel, Ablage, uP- Element)
Menge: 8,000 St

**4.1.5 Demontage und Entsorgung Sanitäreinrichtungen komplett: - WC-Anlage (Keramik, Spülkasten,**
Demontage und Entsorgung Sanitäreinrichtungen komplett:
- WC-Anlage (Keramik, Spülkasten, WC-Rollenhalter,
Bürste,
  Klappgriffe, Unterkonstruktion)
Menge: 7,000 St

**4.1.6 Demontage und Entsorgung Sanitäreinrichtungen komplett: - Urinalanlage Trennwand**
Demontage und Entsorgung Sanitäreinrichtungen komplett:
- Urinalanlage Trennwand + Element
Menge: 3,000 St

**4.1.7 Demontage und Entsorgung Feuerlöscher komplett einschl. Halterungen**
Menge: 2,000 St

#### Untertitel 4.2 Heizung

**4.2.1 Demontage vorhandener Rohrleitungen (Stahl schwarz, 15% Kupferrohr bis D22) DN 15 - DN40**
Demontage vorhandener Rohrleitungen (Stahl schwarz, 15%
Kupferrohr bis D22) DN 15 - DN 40; einschl. Halterungen
(bis 2 cm unter Putz); im Preis sind Rohreinbauten wie
Thermometer, Manometer, Fühler, KFE-Hähne, HK-Ventile,
usw. enthalten
einschl. Entsorgung
Menge: 700,000 m

**4.2.2 Demontage vorhandener Rohrleitungen (Stahl schwarz, Stahl verzinkt) DN 15 - DN 40**
Demontage Isolierung v.g. Stahlrohre (bestehend u.a.
Kunststoffmantel, Gipsbinden, Glas- oder Steinwolle,
Papier, Teerpappe, u.a.),
einschl. Entsorgung
Menge: 200,000 m

**4.2.3 Demontage und Entsorgung vorhandener Gussradiatoren bis Bauhöhe 600 mm, Baulänge 1200 mm,**
Demontage und Entsorgung vorhandener Gussradiatoren bis
Bauhöhe 600 mm, Baulänge 1200 mm, Bautiefe bis 180 mm;
bzw. Bauhöhe 900 mm, Baulänge 800 mm, Bautiefe bis 180
mm
einschl. Zubehör (Befestigungen bis 2 cm unter Putz,
Ventile, Thermostatköpfe,...)
Menge: 4,000 St

**4.2.4 Demontage und Entsorgung vorhandener Gussradiatoren bis Bauhöhe 600 mm, Baulänge 2200 mm,**
Demontage und Entsorgung vorhandener Gussradiatoren bis
Bauhöhe 600 mm, Baulänge 2200 mm, Bautiefe bis 180 mm;
einschl. Zubehör (Befestigungen bis 2 cm unter Putz,
Ventile, Thermostatköpfe,...)
Menge: 15,000 St

**4.2.5 Demontage und Entsorgung vorhandener Heizkörper mit Blechverkleidung**
Demontage und Entsorgung vorhandener Heizkörper mit
Blechverkleidung bis Bauhöhe 600 mm, Baulänge 1600 mm,
Bautiefe bis 110 mm; einschl. Zubehör (Befestigungen
bis 2 cm unter Putz, Ventile, Thermostatköpfe,...)
Menge: 29,000 St

**4.2.6 Demontage und Entsorgung offenes AG bis 500l**
Demontage und Entsorgung offenes AG bis 500 l
einschl. Zubehör (Befestigungen bis 2 cm unter Putz,
Ventile, Thermostatköpfe,...)
Menge: 1,000 St

### Titel 5 Demontage Elektro

**5.1 Alte Anlage an der Hauptverteilung spannungsfrei schalten und ausklemmen.**
Alte Anlage am HAK spannungsfrei schalten und
ausklemmen.
Prüfen der Spannungsfreiheit, schriftliche Anzeige der
Baufreiheit für die nachfolgenden Arbeiten.
Menge: 1,000 Stck
DIN 276-1: 494

**5.2 Rohr oder Kanal Kunststoff**
Rohr oder Kanal Kunststoff bis 110x60
inkl. Schellen und Befestigungsmaterial
Menge: 300,000 m
DIN 276-1: 494

**5.3 Steckdosen UP, Telefondosen,**
Steckdosen UP, Telefondosen,
Netzwerkdosen, Lichtschalter
Abzweigdosen und Ähnliches.
Menge: 200,000 Stck
DIN 276-1: 494

**5.4 Steckdosen AP, Telefondosen,**
Steckdosen AP, Telefondosen,
Netzwerkdosen, Lichtschalter
Abzweigdosen und Ähnliches.
Menge: 50,000 Stck
DIN 276-1: 494

**5.5 Klemmdosen AP Kunststoffab Abmessung 200x200x30 mm**
Klemmdosen AP Kunststoff
ab Abmessung 200x200x30 mm
Menge: 50,000 Stck
DIN 276-1: 494

**5.6 Klemdose Metall inkl. Klemmstellen bis 2x 5x35 mm²**
Klemdose Metall inkl. Klemmstellen bis 2x 5x35 mm²
Abmessungen lxbxt: 60x60x20 cm
Menge: 4,000 Stck

**5.7 Klemdose Kunststoff inkl. Klemmstellen bis 2x 5x35 mm²**
Klemdose Kunststoff inkl. Klemmstellen bis 2x 5x35 mm²
Abmessungen lxbxt: 60x60x20 cm
Menge: 4,000 Stck

**5.8 Leuchtstofflampen mit Leuchtmittel**
Rasterleuchtenpendelleuchte in Lichtbandmontage
Leuchtstofflampen mit Leuchtmittel
Länge bis 1,6 m; ein- und zweiflammig.
Menge: 60,000 Stck
DIN 276-1: 494

**5.9 Kraftsteckdosen**
Kraftsteckdosen AP 16 A
Menge: 5,000 Stck
DIN 276-1: 494

**5.10 Zählerschrank**
Zählerschrank Stahlblech
BxHxT: bis 1050 x 1400 x 205 mm
inkl. 2x EVU-Zähler abmelden und an Zählerdienst
übergeben inkl. Übergabeprotokoll.
Menge: 1,000 Stck
DIN 276-1: 494

**5.11 Aufputzverteilungskästen nach TGL**
Aufputzverteilungskästen Aufputz nach TGL
aus Metall.
Größe: 600x600x250 mm inkl. Sicherungseinbauten.
Menge: 3,000 Stck
DIN 276-1: 494

**5.12 Unterverteilung Unterputz Metall inkl. Einbaugeräte TGL**
Unterverteilung Unterputz Metall inkl. Einbaugeräte TGL
freistemmen, demontieren entsorgen
Abmessungen lxbxh: 750x750x200 mm
Menge: 1,000 Stck
DIN 276-1: 494

**5.13 Unterverteilung 48 PLE Hohlwand Schutzklasse 2**
Unterverteilung 48 PLE Hohlwand Schutzklasse 2
komplett bestückt mit Leitungsschutzschalter
inkl. aller Einbauten demontieren
Menge: 1,000 Stck
DIN 276-1: 494

**5.14 Unterverteilung 48 PLE AP auf Mauerwerk**
Unterverteilung bis 48 PLE AP auf Mauerwerk
Schutzklasse 2
komplett bestückt mit Leitungsschutzschalter
inkl. aller Einbauten demontieren
Menge: 6,000 Stck
DIN 276-1: 494

**5.15 Leitung Durchmesser bis 19 mm**
Leitung Durchmesser bis 19 mm
z.B. NYM-J 3x1,5 - 5x6 mm²
Menge: 1600,000 m
DIN 276-1: 494

**5.16 Leitung Durchmesser 20-25 mm**
Leitung Durchmesser 20-25 mm
z.B. NYM-J 5x16 mm²
Menge: 100,000 m
DIN 276-1: 494

### Titel 6 Estricharbeiten

**6.1 Wärmedämmung, Estrich PUR 80mm 025 DEO dh**
Wärmedämmschicht aus kaschierten
Polyurethan-Dämmplatten unter schwimmendem Estrich.
Untergrund: Sauberkeitsschicht
Dämmstoff: PUR, Aluminiumkaschierung
Anwendungstyp: DEO - dh
Nennwert der Wärmeleitfähigkeit: 0,024 W/(mK)
Dämmstoffdicke: 80 mm
Nutzlast: 3 N/m2
Menge: 30,000 m2

**6.2 Trennlage, Estrich, PE-Folie, einlagig**
Abdeckung auf Dämmschichten, mit Stoßüberlappung, als
Unterlage für Estrich.
Estrich: Zementestrich
Trennlage: PE-Folie, 0,2 mm
Menge: 30,000 m2

**6.3 Estrich, CT C25 F4 S45**
Zementestrich als schwimmender Estrich für Bodenbelag
auf Dämmschicht mit Abdeckung.
Einbauort: EG Zwischenbau
Untergrund: eben
Nutzlast: 3 kN/m2
Estrichart: CT
Druckfestigkeitsklasse: C25
Biegezugfestigkeitsklasse: F4
Estrichdicke: 50 mm
Oberfläche: für Fliesenbelag
Menge: 30,000 m2

### Titel 7 Zimmererarbeiten

**7.1 Deckendurchbruch, Holzbalkendecke, herstellen 100x100 cm, 30cm**
Deckendurchbruch in Holzbalkendecke nachträglich
herstellen und Bauschutt entsorgen. Vorhandenen Putz
vorher durch Einschneiden trennen.
Deckendicke: bis 30 cm
Größe: bis 100 x 100 cm
Menge: 11,000 St

**7.2 Auswechselung Holzbalkendecken, 30x30, 16cm**
Abbinden, Bauschnittholz, Auswechselung
Holzbalkendecken für Brandschutzschott 30x30, 16cm
Abbinden und Einbauen von Bauschnittholz, für
Deckenkonstruktionen, Anschlüsse zimmermannsmäßig.
Holzart: Fichte / Tanne
Querschnitt (B x H): bis 14 x 20 cm
Einzellänge: bis 1,20 m
Menge: 15,000 m

**7.3 Bauschnittholz C24, Nadelholz, trocken**
Liefern von Bauschnittholz, Nadelholz, Holzfeuchte bis
20%.
Verwendungsbereich: Deckenbalken
Holzart: Fichte / Tanne
Gebrauchsklasse: GKO
Festigkeitsklasse: C24
Sortierklasse: S10
Güteklasse: 2, scharfkantig
Oberfläche: sägerau
Querschnitt (B x H): bis 14 x 20 cm
Einzellänge: bis 8,00 m
Menge: 1,000 m3

### Titel 8 Abdichtungsarbeiten

**8.1 Ausgleichsputz, Wandanschluss für Bodenabdichtung**
Ausgleichsputz aus Zementmörtel auf Sockelmauerwerk
innen, als Tragschicht für Abdichtungen
Ausbruchtiefe: bis 15 mm
Putzdicke: 1,5 cm
Bauteil: Sockel Außenwände innen
Menge: 30,000 m2

**8.2 Abdichtung, Bodenplatte, W1.1-E, MDS, starr**
Abdichtung von Bodenflächen gegen Bodenfeuchte mit
starrer mineralischer Dichtungsschlämme in zwei
Arbeitsgängen, mit Gewebe.
Untergrund: Beton
Bauteil: Boden EG
Wassereinwirkungsklasse: W1.1-E
Rissklasse: R1-E (geringe Anforderung)
Rissüberbrückungsklasse: RÜ1-E (<=0,2 mm)
Raumnutzungsklasse: RN1-E / RN2-E
Trockenschichtdicke: mind. 3 mm
Menge: 90,000 m2

**8.3 Hohlkehle, vorgefertigt**
Vorgefertigte Hohlkehle aus expandiertem Polystyrol mit
Ausrundung zwischen Fundament und Kellerwand.
Untergrund: Sauberkeitsschicht
Lage: Innenraum EG
Schenkellänge: ca. 5 cm
Menge: 70,000 m

**8.4 Zwischenschicht, Übergang, MDS**
Zwischenschicht gegen Rückdurchfeuchtung, Abdichtung
der Hohlkehle mit mineralischer Dichtungsschlämme im
Übergangsbereich Wand/ Sohle. Schlämme über Ausrundung
ausbilden und in die zugehörige Flächenabdichtung
einbinden.
Breite: jeweils 30 cm für Wand- und Bodenfläche
Ausführungsort: EG Hauptgebäude, EG Zwischenbau
Menge: 70,000 m

**8.5 Wandflächen reinigen, lose Bestandteile**
Entfernen loser Bestandteile und hohlliegender
Schichten auf Wandflächen aus Mauerwerk für
Putzarbeiten.
Bauteil: Sockelwand außen gegen Erdreich
Menge: 100,000 m2

**8.6 Ausgleichsputz, Außenabdichtung**
Ausgleichsputz aus Zementmörtel auf Kelleraußenwänden,
als Tragschicht für Abdichtungen.
Putzdicke: 1,5 cm
Menge: 60,000 m2

**8.7 Sockelabdichtung, W4-E, MDS flexibel**
Abdichtung des Wandsockels gegen Spritzwasser und
Bodenfeuchte am Wandsockel mit zementgebundener
flexibler Dichtungsschlämme in zwei Arbeitsgängen. Die
Abdichtung ist bis 30 cm über Oberkante Gelände,
hochzuführen.
Bauteil: Kellerwand
Untergrund: Zementmörtel
Wassereinwirkungsklasse: W4-E
Rissklasse: R1-E (geringe Anforderung)
Rissüberbrückungsklasse: RÜ1-E (bis 0,2 mm)
Raumnutzungsklasse: RN1-E / RN2-E
Trockenschichtdicke: mind. 3 mm
Menge: 60,000 m2

**8.8 Kunststoffnoppenbahn**
Noppenbahnen zum Schutz der Sockelabdichtung auf
erdberührten Bauteilen. Leistung einschl. Eckausbildung
und Herstellen von Randabschlüssen und Durchdringungen.
Menge: 60,000 m2

### Titel 9 Rodungen

**9.1 Baum roden, Durchmesser StD 35-65 cm, entsorgen**
Baum fällen inkl. Wurzelstock fräsen und entsorgen.
Stammdurchmesser gemessen 1,00 m über Gelände.
Standortbedingung: in Gebäudenähe
Baumart: Fichte/ Tanne
Stammdurchmesser: 35-65 cm Baumhöhe: 20 m
Baum: stückweise abnehmen
Maschineneinsatz: ja
Menge: 3,000 St

**9.2 Baum roden, Durchmesser StD 25-35cm, entsorgen**
Baum fällen inkl. Wurzelstock fräsen und entsorgen.
Stammdurchmesser gemessen 1,00m über Gelände.
Standortbedingung: auf Wiese
Baumart: Zypressen, mehrstämmig
Stammdurchmesser: 25-35 cm Baumhöhe: 12 m
Baum: stückweise abnehmen
Maschineneinsatz: ja
Menge: 50,000 St

### Titel 10 Erdarbeiten für Grundleitungen

*Hinweis: 1. Hinweistext zu Titel 10*
Hinweis zum Baugrund und zu den Erdarbeiten
Für das Baugrundstück wurde im Jahr 2024 ein
Baugrundgutachten erstellt. Den
Ausschreibungsunterlagen ist dieses Baugrundgutachten
als Anlage beigefügt. Die darin enthaltenen Angaben und
Hinweise sind bei der Kalkulation und Ausführung der
Erdarbeiten zu berücksichtigen.

Für das anfallende Bodenmaterial gilt der
Zuordnungswert BM-F3 / BG-F3, sofern die im
Baugrundgutachten beschriebenen Bedingungen eingehalten
werden. Das Bodenmaterial ist als nicht gefährlicher
Abfall gemäß AVV, Abfallschlüssel 17 05 04 / 20 02 02,
einzustufen.

Für das Lösen des Bodens sind für die Homogenbereiche 1
und 2 sowie den Mutterboden (MB) die inzwischen
veralteten Bodenklassen 3 4 zugrunde zu legen. Bei
hohem Wassergehalt infolge längerer
Niederschlagsperioden kann für den Mutterboden und den
Homogenbereich 2 auch die Bodenklasse 2 angesetzt
werden. Umgekehrt kann langanhaltende Trockenheit zu
erschwerten Lösbedingungen und damit zu einer
Einordnung in Bodenklasse 5 führen.

**10.1 Handaushub, Rohrgraben**
Handaushub von Rohrgräben/Fundamenten/Vertiefungen,
Aushubmaterial seitlich lagern, Feinabtrag
profilgerecht gem. Entwässerungsplänen, einschl. aller
Nebenarbeiten.
Aushubtiefe: bis 1,25 m
Abmessung: 0,5 m x 0,5 m x 0,8 m
Bauteil: Kopflöcher für Anschluss Blitzschutz an
Ringerder
Menge: 3,000 m3

**10.2 Handaushub, Grundleitungen, im Gebäude**
Handaushub von Rohrgräben, Aushubmaterial seitlich
lagern, Feinabtrag profilgerecht gem.
Entwässerungsplänen, einschl. aller Nebenarbeiten.
Aushubtiefe: bis 0,8 m
Lichte Breite: 0,2 m
Bauteil: Grundleitungen im Gebäude
Ausführungsort: EG Hauptgebäude
Menge: 8,000 m3

**10.3 Handaushub, Schacht Hebeanlage, im Gebäude**
Handaushub von Vertiefungen, Aushubmaterial seitlich
lagern, Feinabtrag profilgerecht gem.
Entwässerungsplänen, einschl. aller Nebenarbeiten.
Aushubtiefe: bis 0,8 m
Abmessung: 1,2 m x 1,2 m
Bauteil: Schacht für Hebeanlage
Ausführungsort: Keller
Menge: 2,000 m3

**10.4 Betonplatten ausbauen, lagern**
Betonplatten, Gehwegplatten im Sandbett ausbauen,
Platten reinigen, laden, fördern und zur
Wiederverwendung bauseitig auf Paletten lagern.
Format: bis 50 x 50 cm
Belagsdicke: 8 cm
Förderweg: bis 50 m
Menge: 70,000 m2

**10.5 Aushub, Suchgraben**
Boden für Suchgraben ausheben, zur Freilegung von
Kabeln und Rohrleitungen, einschl. Verbau, Handaushub
ist einzukalkulieren;
Aushub seitlich lagern, wieder verfüllen und
verdichten. Laden und Abfuhr von überschüssigem Boden
nach getrennter Position.
Aushubtiefe: bis 1,75 m
Sohlenbreite: bis 0,80 m
Sohlenlänge: bis 4,00 m
Menge: 10,000 m

**10.6 Rohrgrabenaushub, GK1, bis 1,00m, lagern**
Boden für Rohrgraben- und Schachtaushub profilgerecht
lösen, laden, fördern und lagern, Gefälle gem.
Entwässerungsplanung.
Gesamtabtragstiefe: bis 1,00 m
Sohlenbreite: 0,5 m
Förderweg: 50 m
Baumaßnahmen der Geotechnischen Kategorie 1 DIN 4020
Mengenermittlung nach Aufmaß an der Entnahmestelle
Förderweg: bis 50 m
Menge: 80,000 m3

**10.7 Rohrbettung Sand 0/8mm, Liefermaterial**
Bettungsschicht in Rohrgraben liefern, profilgerecht
einbauen und verdichten, Einbettung Rohrleitungen gem.
DIN EN 1610.
Bettungsmaterial: Sand 0/2 mm, natürliche
Gesteinskörnung
Rohrbettung: Typ 1
Verdichtungsgrad: DPr mind. 97%
Menge: 6,000 m3

**10.8 Tragschicht, kapillarbrechend**
Tragschicht, kapillarbrechend, unter Bodenplatte oder
Fundament, schichtweise einbringen und verdichten.
Material: Kies
Schichtdicke i.M.: 15 cm
Körnung: 8/32
Verdichtung: 103% Proctordichte
Bauteil: Schachtsohle
Menge: 1,000 m3

**10.9 Leitungen/Fundamente verfüllen, Lagermaterial**
Verfüllen von Fundamenten und Leitungen, schichtweise,
inkl. Verdichten.
Einbaumaterial: gelagerter Boden
Verdichtungsgrad DPr: mind. 97%
Einbauort: Außenbereich
Einbauhöhe: bis 1,25 m
Förderweg: bis 50 m
Menge: 70,000 m3

**10.10 Boden entsorgen**
Überschüssigen, seitlich gelagerten Boden laden,
abfahren und entsorgen, inkl. Deponiegebühren.
Abrechnung: nach Wiegeschein
Zuordnung Aushub: BM-S3 / BG-F3
AVV-Schlüssel: 17 05 04 / 20 02 02
Menge: 10,000 m3

**10.11 Einzelfundamentaushub, bis 1,0 m, lagern, GK1**
Aushub Einzelfundament für Streifenfundamente
Wärmepumpe, Boden maschinell lösen, laden, fördern und
auf Baustelle lagern, für Wiedereinbau, inkl. Planum
auf der Fundamentsohle.
Gesamtbreite: 1,0 m
Gesamtlänge: 1,7 m
Gesamtabtragstiefe: bis 1,0 m
Förderweg: bis 50 m
Baumaßnahmen der Geotechnischen Kategorie 1 DIN 4020
Mengenermittlung nach Aufmaß an der Entnahmestelle.
Menge: 2,000 m3

**10.12 Sickerpackung, Kies, Leitungen**
Sickerpackung zur Kondensatversickerung unter der
Wärmepumpe.
Abmessung (Hx B): 1,0 m x 1,3 m x 1,0 m
Körnung: 8/16 nach DIN 4095
Material: Kies aus natürlicher Gesteinskörnung
Menge: 2,000 m3

**10.13 Filterschicht, Geotextil, Sickerpackung**
Filterschicht aus Geotextil für Sickerpackung.
Menge: 10,000 m2

### Titel 11 Grundleitungen RW+SW

#### Untertitel 11.1 Leitungen

**11.1.1 Flexibles Schutzrohr DN 70 (Da75) zur Verlegung von Elektroleitungen im Erdreich**
Flexibles Schutzrohr DN 100 (Da110) zur Verlegung von
Elektroleitungen im Erdreich aus PE inklusive Muffen
und Verbinder, mit glatter Innenschicht,
gütegeprüft, DIN EN 500086-2-4, kältebeständig bis -
20°C, inklusive 2 Endstopfen, Doppelsteckmuffen,
Profildichtung WD
Druckwasserdicht bis 2 m Wassersäule
einschl.:
- Zugseil

vorgeschlagenes Produkt
Hersteller:  Fränkische
Typ:  KABUFLEX R 450 oder gleichwertig
Menge: 25,000 m

**11.1.2 Druckdichte Rohreinführungen Kabuflex-Leerrohre 110 mm mittels Brunnenschaum**
Druckdichte Rohreinführungen Kabuflex-Leerrohre 110 mm
mittels Brunnenschaum  gegen Kernbohrung DN150
Sandschein, Tiefe 200mm
Eigenschaften:
- Spezial-PU-Schaum,
- wasserdicht bis 0,8bar
- beständig gegen kommunale Abwässer,
- ungiftig im ausgehärteten Zustand,
- alterungsbeständig,
- frostbeständig -40°C bis 110°C
- Druckfestigkeit 8 N/cm², nach DIN 53 421 bei 10%
Stauchung
Menge: 1,000 St

**11.1.3 Anschlussleitung Da 160 mm zum Heizen und Kühlen**
Anschlussleitung zum Heizen und Kühlen
für den einfachen Anschluss der Wärmepumpe mit dem
Heizsystem.
Flexibles, wärmegedämmtes, selbstkompensierendes
Kunststoff- Rohrleitungssystem für die Erdverlegung.
Anwendung:
â-ª für Nah- und Fernwärmeanwendungen
â-ª für den Kältetransport
Eigenschaft:
geeignet von -10 °C bis max. 95 °C (gleitend) und 6 bar
Bestandteil:
â-ª Mediumrohr: vernetztes Polyethylen (PE-Xa), extern
geprüft, nach EN 15632, DIN 16892/93 und
ISO 15875-5 mit orange gekennzeichneter Sauerstoff-
Diffusionssperre (EVOH) nach DIN 4726
â-ª Dämmung aus kontinuierlich hergestelltem FCKW-
freien, flexiblen Polyurethan-Hartschaum mit erhöhter
flexibilität
  --> U-Wert max. 0,2 W/m/K
â-ª Außenmantel aus grauem, gewellten, nahtlos
aufextrudierten Polyethylen (PE-LLD)
Anschlussleitung 2x 40 x 3,7 mm
Außenmanteldurchmesser: max. 160 mm
Durchmesser für Kernlochbohrung: 180 mm
Biegeradius: 60 cm
Durchmesser-Nennmaß: DN 32

einschl.:
- Aufmaß vor Ort
- Einholung Freigabe Bauherr nach Bemusterung

vorgeschlagenes Produkt
Hersteller:  Rehau
Typ:  Rauvipex DUO SDR11  oder
gleichwertig
Menge: 25,000 m

**11.1.4 Übergangsmaterial v.g. Anschlussleitung 2x DN 32 (Da 40 mm) PE-Xa**
Übergangsmaterial v.g. Anschlussleitung 2x DN 32 (Da 40
mm) PE-Xa
Anschlusszubehör für Anschlussleitung
bestehend aus:
- 2x Schrumpf-Endkappezum Schutz der Dämmung
- 4x Übergangsnippel 6 bar, 95°C, für den Übergang von
PE-Xa Rohr
  Außengewinde 5/4" Rotguss RX
Menge: 1,000 psch

**11.1.5 Beistellung Montagewerkzeug zur Montage - 4x Übergangsnippel 6 bar, 95°C**
Beistellung Montagewerkzeug zur Montage
- 4x Übergangsnippel 6 bar, 95°C, für den Übergang von
PE-Xa Rohr
  Außengewinde 5/4" Rotguss RX
Menge: 1,000 psch

**11.1.6 Druckdichte Rohreinführungen Nahwärmeleitung bis Da160 mm**
Druckdichte Rohreinführungen Nahwärmeleitung bis Da160
mm mittels Brunnenschaum  gegen Kernbohrung DN 200
Sandschein, Tiefe 200 mm
Eigenschaften:
- Spezial-PU-Schaum,
- wasserdicht bis 0,8 bar
- beständig gegen kommunale Abwässer,
- ungiftig im ausgehärteten Zustand,
- alterungsbeständig,
- frostbeständig -40°C bis 110°C
- Druckfestigkeit 8 N/cm², nach DIN 53 421 bei 10%
Stauchung
Menge: 1,000 St

**11.1.7 Vollwandabwasserrohre DN 110 für die Ableitung Haushalts- Abwässern**
Vollwandabwasserrohre DN 110 für die Ableitung Schmutz-
und Regenwasser
Material: Polypropylen (PP-MD)
Mineralverstärkt gemäß DIN EN 14758-1 Lippendichtung.
Hochlastkanalrohr mit hoher Ringsteifigkeit > 10 kN/m²
(durch MPA-Gutachten nach DIN EN ISO 9969 bestätigt),
im Schwerlastbereich (SLW 60) einsetzbar. Die
Rohrleitungen sind unter Beachtung der DIN EN 1610 und
der Herstellerverlegeanleitung in tragfähigen
Rohrgraben zu verlegen.
einschl.:
- Einrichten und verlegen im Sandbett
Menge: 118,000 m

**11.1.8 Vollwandabwasserrohre DN 125 für die Ableitung Schmutz- und Regenwasser**
Menge: 5,000 m

**11.1.9 Vollwandabwasserrohre DN 160 für die Ableitung Schmutz- und Regenwasser**
Menge: 32,000 m

**11.1.10 Vollwandabwasserrohre DN 200 für die Ableitung Schmutz- und Regenwasser**
Menge: 6,000 m

**11.1.11 Vollwandabwasserrohre DN 110 Bogen aller Winkelgrade**
Vollwandabwasserrohre DN 110 Bogen aller Winkelgrade
Material: Polypropylen (PP-MD)
Mineralverstärkt gemäß DIN EN 14758-1 Lippendichtung
aus NBR.
Ringsteifigkeit > 10 kN/m²
- Verlegung im Sandbett
Menge: 66,000 St

**11.1.12 Vollwandabwasserrohre DN 125 Bogen aller Winkelgrade**
Menge: 4,000 St

**11.1.13 Vollwandabwasserrohre DN 160 Bogen aller Winkelgrade**
Menge: 24,000 St

**11.1.14 Vollwandabwasserrohre DN 200 Bogen aller Winkelgrade**
Menge: 16,000 St

**11.1.15 Vollwandabwasserrohre DN 160 Schiebemuffe**
Menge: 6,000 St

**11.1.16 Vollwandabwasserrohre DN 200 Schiebemuffe**
Menge: 8,000 St

**11.1.17 Vollwandabwasserrohre DN 160 Stopfen**
Vollwandabwasserrohre DN 160 Stopfen druckdicht
Menge: 3,000 St

**11.1.18 Vollwandabwasserrohre DN 200 Stopfen**
Menge: 2,000 St

**11.1.19 Vollwandabwasserrohre Abzweig DN 100**
Menge: 11,000 St

**11.1.20 Vollwandabwasserrohre Abzweig DN 125**
Menge: 1,000 St

**11.1.21 Vollwandabwasserrohre Abzweig DN 160**
Menge: 3,000 St

**11.1.22 Vollwandabwasserrohre Abzweig DN 200**
Menge: 3,000 St

**11.1.23.1 Enddeckel DN 110**
Menge: 4,000 St

**11.1.23.2 Enddeckel DN 160**
Menge: 1,000 St

**11.1.23.3 Druckdichte Bodendurchführung - DN100 - KG 2000**
Druckdichte Bodendurchführung - DN100 - KG 2000 für den
Einbau in WU-Bodenplatten, in Übereinstimmung mit DIN
EN 14758, WU-Richtlinie Beanspruchungsklasse 1+2, zum
Anschließen von KG 2000 - Grundleitungen, mit
druckwasserdichter, umlaufender, thermisch
verschweißter Vierstegdichtung, MPA-geprüft bis 7,0
bar, gas- und geruchsdicht im Sinne der TA Luft,
einseitig angeformter Steckmuffe und Deckel als
Einbauhilfe;
Lieferlänge: ca. 50 cm
Menge: 1,000 St

**11.1.23.4 Druckdichte Bodendurchführung - DN100 - KG 2000**
Druckdichte Bodendurchführung - DN100 - KG 2000 mit
Folienflansch, Folienflansch, öl- und bitumenbeständig,
umlaufend ca. 15 cm, nach DIN 18533 W1-E
einschl.:
- Dichtstoff PU bzw. nach Herstellerangabe
Menge: 8,000 St

**11.1.23.5 Druckdichte Bodendurchführung als Universaltrichter - DN100 Einbau in WU-Beton, zum**
Druckdichte Bodendurchführung als Universaltrichter -
DN100, zum Anschluss von KG/HT-Rohren bei Versatz, mit
Schutzdeckel, mit Spachtelflansch D330mm, mit
druckwasserdichter, gas- und geruchsdicht im Sinne der
TA Luft

einschl.:
- verschraubbarer Edelstahlklemmflansch für Fest-
Losflansch-Konstruktion
Menge: 4,000 St

**11.1.23.6 Bodenablauf A15 - KG 2000 (Frost- und Geruchssicher) mit Folienflansch**
Bodenablauf A15 - KG 2000 (Frost- und Geruchssicher)
mit Folienflansch, Ablaufleistung: 4,3 l/s, mit
druckwasserdichter, umlaufender, thermisch
verschweißter  Vierstegdichtung, druckwasserdicht, gas-
und geruchsdicht im Sinne der TA Luft, mit
Folienflansch öl- und bitumenbeständig (d = ca. 50 cm),
verschraubbarem Edelstahlrost Klasse K3 (belastbar bis
max. 1,5t), frostsichere Geruchssperre,
Bauzeitschutzdeckel
Einbau in Bodenplatte min. 200mm, Aufsatzrahmen v. 50 -
150 mm stufenlos verstellbar und drehbar,
Anschluss: KG 2000 Rohre DN 110 senkrecht
einschl.:
- herausnehmbares Schmutzfangsieb
- PU Montagekleber
Menge: 1,000 St

**11.1.24 Druckdichte Rohreinführungen KG-Rohr D110 mm mittels Brunnenschaum**
Druckdichte Rohreinführungen KG-Rohr D110 mm mittels
Brunnenschaum  gegen Kernbohrung DN150 Sandschein,
Tiefe
200 mm
Eigenschaften:
- Spezial-PU-Schaum,
- wasserdicht bis 0,8 bar
- beständig gegen kommunale Abwässer,
- ungiftig im ausgehärteten Zustand,
- alterungsbeständig,
- frostbeständig -40°C bis 110°C
- Druckfestigkeit 8 N/cm², nach DIN 53 421 bei 10%
Stauchung
Menge: 7,000 St

**11.1.25 Ausbau Abzweig DN 160 aus Bestandsleitungen**
Ausbau Abzweig DN 160 aus Bestandsleitungen und
Passstück einsetzen (Schiebemuffen gesondert)
Menge: 2,000 St

**11.1.26 Ausbau Abzweig DN 200 aus Bestandsleitungen**
Ausbau Abzweig DN 200 aus Bestandsleitungen und
Passstück einsetzen (Schiebemuffen gesondert)
Menge: 2,000 St

**11.1.27 Verpressen / Verschluss Altleitungen (u.a. zum Hauptkanal) bis DN160**
Verpressen / Verschluss Altleitungen (u.a. zum
Hauptkanal) bis DN160, bestehend aus:
- Freilegen + Reinigung Leitung innen/außen
- Montage Stopfen oder Deckel druckdicht
  alternativ Verguss mit Beton druckdicht
- Sicherung Verschluss
Menge: 6,000 St

**11.1.28 LORO-X STANDR.M.RD-SICH-ÜBERL.1500 MM**
LORO-X Regenstandrohr, aus Stahl, feuerverzinkt, rund,
mit Reinigungsöffnung und Reinigungsdeckel mit
Sicherheitsüberlauf, nach DIN EN 1123 mit erhöhtem
Qualitätsstandard, mit 2-Kammern-Steckmuffenverbindung,
Baustoffklasse A1, formstabil, bruchfest,
rückstausicher, langlebige Innenbeschichtung gemäß DIN
EN ISO 2178 auf Basis einer 2K-Epoxid-Kombination,
Farbton: Rotbraun, 1500 mm DN 100
einschl.:
- 2x Befestigungsschellen feuerverzinkt
- Anschluss Grundleitung KG DN110
Menge: 8,000 St

#### Untertitel 11.2 Schächte

**11.2.1 Hausanschlussschacht/Kontrollschacht bis 2,00 m Tiefe aus Beton- /Stahlbetonfertigteilen**
Hausanschlussschacht/Kontrollschacht bis 2,00 m Tiefe
aus Beton-/Stahlbetonfertigteilen DIN EN 1917 und DIN V
4034-1, rund, DN 1000 gemäß nachfolgender Beschreibung
herstellen:

1. Schachtunterbau
Sauberkeitsschicht d = 10 cm aus Beton C 16/20

2. Schachtbauteile
Schachtunterteil mit Muffe (SU-M), DIN EN 1917 und DIN
V 4034-1, mit Gerinne gerade oder gekrümmt, Gerinne und
Auftritt aus Beton, Rinnenausrundung auf ganzer
Rohrhöhe, Einbau- und Anschlussgelenkstücke für
gelenkige Einbindung von 1 Zu- und 1 Ablauf bis DN 250
Herstellung der Rohrverbindungen für Zu- und Abläufe
der Kanäle
Schachtringe mit Muffe (SR-M) DIN EN 1917 und DIN V
4034-1, DN 1000, alle Bauhöhen
exzentrischer Schachthals mit Muffe (SH-M) DIN EN 1917
und DIN V 4034-1, DN 1000/DN 625, alle Bauhöhen
Auflageringe (AR-V) DIN EN 1917 und DIN V 4034-1, alle
Bauhöhen
Bauteilverbindung mit Dichtringen aus Elastomeren DIN
EN 681-1 und DIN 4060 als Kompressionsdichtung
Steigeisen nach DIN 1212 E, Steigmaß 250 mm
Führungshülsen, Vierkantprofil 50 mm x 50 mm, passend
zu entnehmbaren Einstiegshilfen mit Rohrdurchmesser 45
mm, mittig zum Steigeisengang mit 3 Dübeln (M10)
montieren, entnehmbare Einstiegshilfe liefern und
montieren
Schachtabdeckung DIN EN 124/DIN 1229, Klasse D 400,
Deckel rund aus Gusseisen mit werkseitiger
Betonfüllung, mit dämpfender Einlage, mit
Lüftungsöffnungen, DIN 19584, Rahmen rund aus Gusseisen
mit Beton, passend zum Schachtkonus, höhengerecht in
Mörtel MG III setzen.

3. bündiger Einbau und Anpassung der Schachtabdeckung
D400 an
  die Geländeoberkante

4. Die Schachthöhe wird abgerechnet als Differenz
zwischen OK Schachtabdeckung und Höhe Sohle Wasserlauf
des abgehenden Rohres.

A: DN 250 PP
Z1: DN 200 PP
Z2: DN 160 PP

Kunststoffauskleidung wird gesondert vergütet.

einschl.:
- Einbringung/Ausrichtung
- Schachtabdeckung GUSS D400
Menge: 2,000 St

**11.2.2 Zuschlag Hausanschlussschacht - zusätzlicher Schachtring DN 1000**
Zuschlag Hausanschlussschacht
- zusätzlicher Schachtring DN 1000 in gleicher
Ausführung 500 mm hoch
Menge: 1,000 St

**11.2.3 Zuschlag Hausanschlussschacht - Innenliegender Absturz bis DN200 - Höhe bis 1000mm**
Zuschlag Hausanschlussschacht
- Innenliegender Absturz bis DN 200 - Höhe bis 1000 mm

Absturz mittels eines PP-Formteils für Schächte lichte
Innenweite 1000mm
Rohrleitung ankommend (KG-Rohr) DN 200 mm
das Fallrohr soll (KG-Rohr) DN 200 mm durch ablängen an
das Formteil angeschlossen werden. Die Abdichtung zur
Schachtwand hat mittels bituminöser Dichtung zu
erfolgen. Die Befestigungsschrauben sollen aus
Edelstahl sein. Das Fallrohr ist mittels von
Rohrschellen aus Edelstahl im Abstand von 1 m zu
befestigen. Als Bögen dürfen nur 45° eingebaut werden.
Das Arbeitsblatt der DWA A 157 ist beim Einbau zu
beachten.
Der Auslauf erfolgt ins Gerinne

einschl.:
- Einbringung/Ausrichtung
Menge: 1,000 St

**11.2.4 Hausanschluss- und Inspektionsschacht DN/OD 400/110 Rechts, Mitte, Links**
Hausanschluss- und Inspektionsschacht DN/OD 400/110
Rechts, Mitte, Links, Höhe Sole bis Deckel bis 1,6m
bestehend aus:
- Schachtunterteil DN/OD 400 aus Polypropylen (PP)
  mit offenem geraden Durchflussgerinne DN/OD 110
  und 2  Zuläufen DN/OD 110 unter 45°
  (3 Zuläufe und 1 Ablauf mit 4 angeformten Muffen
  mit eingelegten Lippendichtungen, Gefälle 1%),
- Steigrohr aus weichmacherfreiem Polyvinylchlorid (PVC
-U)
  in verschiedenen Baulängen (abhängig von der
Einbautiefe), - Teleskopabdeckung DN/OD 315 (Gesamthöhe
650 mm)
- Teleskoprohr DN/OD 315,
- Deckel (Gusseisen TG-B, Maße: 355 mm x 355 mm
  und TG-D, Maße: Ø460 mm, werkseitig vormontiert)
  und Dichtmanschette, liefern und verlegen.

Baulänge Steigrohr: 0,50 m; 1,00 m; 1,50 m und 2,00 m

Ausfertigung Teleskopabdeckung:
TG-B 12,5 t
Menge: 1,000 St

**11.2.5 Hausanschluss- und Inspektionsschacht DN/OD 400/160 Rechts, Mitte, Links**
Hausanschluss- und Inspektionsschacht DN/OD 400/160
Rechts, Mitte, Links, Höhe Sole bis Deckel bis 1,6m
bestehend aus:
- Schachtunterteil DN/OD 400 aus Polypropylen (PP)
  mit offenem geraden Durchflussgerinne DN/OD 160
  und 2  Zuläufen DN/OD 160 unter 45°
  (3 Zuläufe und 1 Ablauf mit 4 angeformten Muffen
  mit eingelegten Lippendichtungen, Gefälle 1%),
- Steigrohr aus weichmacherfreiem Polyvinylchlorid (PVC
-U)
  in verschiedenen Baulängen (abhängig von der
Einbautiefe), - Teleskopabdeckung DN/OD 315 (Gesamthöhe
650 mm)
- Teleskoprohr DN/OD 315,
- Deckel (Gusseisen TG-B, Maße: 355 mm x 355 mm
  und TG-D, Maße: Ø460 mm, werkseitig vormontiert)
  und Dichtmanschette, liefern und verlegen.

Baulänge Steigrohr: 0,50 m; 1,00 m; 1,50 m und 2,00 m

Ausfertigung Teleskopabdeckung:
TG-B 12,5 t
Menge: 1,000 St

#### Untertitel 11.3 Grundleitungen - Sonstiges

**11.3.1.1 Druck- und Dichtheitsprüfung**
Druck- und Dichtheitsprüfung für das vorbeschriebene
Schmutzwassersystem gemäß EN 1610 sowie den
Verlegerichtlinien des Herstellers, als
Wasserstandsprobe oder mit Druckluft (einschl. Liefern
der erforderlichen Druckluft),
einschl.:
- Verschließen und Wiederöffnen der Rohrenden,
Entleeren des Systems nach der Druckprobe,
- Stellung / Entsorgung Prüfmedien
- Druckprotokoll
Menge: 1,000 psch

**11.3.1.2 Kamerabefahrung der vor genannten Grundleitungen Schmutzwasser und Regenwasser**
Kamerabefahrung der vor genannten Grundleitungen
Schmutzwasser und Regenwasser DN 100 bis DN 200 ca.
170m
einschl.:
- Verschließen und Wiederöffnen der Rohrenden
- digitale Dokumentation im gängigen Videoformat
- Zuordnung im Grundleitungsplan (dwg+pdf)
Menge: 1,000 psch

**11.3.1.3 Einmessen der Ablaufstellen SW+RW im Baufeld Bodenplatte**
Einmessen der ausgeschriebenen Grundleitungen SW+RW im
Außenbereich (ca.  170m) durch Vermesser
Einmessen der verlegten Regen- und Schmutzwasser-
Grundleitungen im Rohrgraben vor der Verfüllung bzw. im
Endzustand in Lage und Höhe (horizontal und vertikal)
durch einen qualifizierten Vermessungstechniker oder
eine zugelassene Vermessungsstelle.
Leistungsumfang:
Einmessung der Rohrachsen, Richtungsänderungen,
Abzweige, Übergänge sowie der Schächte und
Revisionsöffnungen.Höhenmessung an den Sohlen (Ein- und
Auslauf) sowie der Gelände- bzw. Deckelhöhen bezogen
auf das amtliche Festpunktsystem (Normalhöhennull /
DHHN bzw. Höhenbezugssystem der Kommune).Dokumentation
der verlegten Nennweiten (DN), Rohrwerkstoffe und des
tatsächlichen Verlegegefälles.Übergabe der
Vermessungsdaten in digitaler Form (z. B. als CAD-
fähige Datei DWG/DXF und als Koordinatenliste /
Bestandsplan im PDF-Format) in dreifacher Ausfertigung
sowie Bereitstellung für die behördliche
Bestandsdokumentation (Eidechsen-/Kanalbestandsdaten
nach Vorgabe der zuständigen Gemeinde/Stadt).
Menge: 1,000 psch

**11.3.2.8 Erstellen von Revisionsunterlagen**
Erstellen von Revisionsunterlagen in Papierform und in
digitaler Form auf Datenträger; Erstellung der
Revisionsunterlagen für die ausgeführten Anlagenteile
der gesamten Beauftragung
Menge: 1,000 St
